# Gemeinde Arnbruck_Geigermühle
Angebotsaufforderung (GAEB DA XML 3.3, DA83)
Projekt: 23_097
Währung: EUR
Vergabeart: Öffentliche Ausschreibung
Eröffnung: 18.06.2026 14:00:00
Ende der Zuschlagsfrist: 18.07.2026
Abgabeort: online über Vergabeplattform oder; Gemeinde Arnbruck; Gemein
Ausführungsbeginn: 01.12.2026
Ausführungsende: 01.02.2027
Erstellt mit: GXML Toolbox V3.3 R20220330, ORCA AVA 26.0.8 26.00.08, 19.05.2026

## 10 Bodenbelagsarbeiten

### Titel 01 Baustelleneinrichtung

**01.1 Baustelle einrichten, vorhalten und räumen**
Baustelle einrichten, während der Bauphase vorhalten und wieder räumen.

Eingeschlossen sind die für die Erfüllung der geforderten Leistungen erforderlichen Werkzeuge, Geräte, Transportmittel, Hebezeug etc.

Die Standortbestimmung und das Abräumen der
Baustelleneinrichtung ist mit der Bauleitung abzustimmen.

Sämtliche Leitungsverzüge für Elektrozufuhr von den Unterverteilerkästen zu den betreffenden Montageorten vom DG bis UG sind eigenverantwortlich durchzuführen und mit der Bauleitung abzustimmen.

Die Geländeflächen, auf denen sich
Baustelleneinrichtungen befunden haben, sind dem
frühreren Zustand entsprechend wieder herzustellen.

EP bezieht sich über gesamte Bauzeit für die Erfüllung aller Leistungen des AN.
Menge: 1,000 Psch

### Titel 02 Vorbereitende Arbeiten

**02.1 PE- Folie entfernen und entsorgen**
*** Bedarfsposition ohne GB
Vorhandene PE- Folienabdeckung über den Estrichflächen rückstandslos aufnehmen und entsorgen.
Anfallendes Material wird Eigentum des AN und ist zu entsorgen und auf eine vom AN zu bestimmende Deponie zu entsorgen einschließlich aller Transport -und Kippgebühren.

Ausführungsort: Estrichneuflächen
Menge: 1,000 m²

**02.2 Vorhandene Zementestrichflächen 1x abschleifen, Schleifgut entsorgen**
Vorhandenen Zementestrich vollflächig mit geeigneten Schleifmaschinen 1x abschleifen.
Anfallendes Schleifmaterial wird Eigentum des AN und ist auf eine vom AN zu bestimmende Deponie zu entsorgen einschließlich aller Transport -und Kippgebühren.

Ausführungsort: OG und DG
Menge: 502,000 m²

**02.3 Rohboden staubfrei reinigen, Schutt entsorgen**
Besenreines und staubfreies reinigen des Untergrundes der geschliffenen Zementestrichflächen in allen Etagen zur Ausführung der Spachtel- bzw.Grundierarbeiten von nachfolgender Position.
Reinigen mit Industriesauger (Staubfreie Oberfläche ).

Geringe Schuttmengen werden Eigentum des AN und sind von der Baustelle zu beseitigen und zu entsorgen.
Menge: 502,000 m²

**02.4 Estrichgrundierung (Staubbindung)**
Vollflächiges Grundieren der zuvor geschliffenen und gereinigten Estrichflächen mit geeigneter Grundierung. (Tiefengrund)

Das angebotene Fabrikat ist eigenverantwortlich in Abstimmung mit den Spachtelmassenhersteller zu wählen auf chemische Verträglichkeit und optimaler Haftung etc.

Bei Nichteinhaltung der Informationspflicht und daraus resultierende Folgeschäden gehen diese zu Lasten des AN.
Menge: 502,000 m²

**02.5 Grundierung / Kunstharzhaftbrücke**
*** Bedarfsposition ohne GB
2-fache Grundierung des sauberen, ordnungsgemäß vorbereiteten Untergrunds durch Aufbringen einer niedrigviskosen, temperaturbeständigen, penetrierfähigen Epoxidharz-Grundierung.
Die Ausführungsanweisung des Herstellers ist zu beachten.

Grundierung auftragen und im frischen Zustand im Überschuss mit Quarzsand abstreuen.
Inklusive absaugen und entsorgen des überschüssigen Quarzsands. Entsorgungskosten sind in den EP mit einzurechnen.

'..........................................................'
angebotenes Fabrikat / Bietereintrag
Menge: 1,000 m²

**02.6 Vorhandene Estrichflächen partiell Spachteln, Lunker verschließen**
Abgeschliffene und staubfreie Estrichflächen partiell spachteln mit einer zementgebundenen Fein- und  Reparaturestrichspachtel.
Oberfläche eben und absatzfrei an den bestehenden Altestrichflächen angearbeitet.

Zu spachtelnde Stellen: Lunkerausbildungen und Estrichunebenheiten in Kleinflächen

Auftragsdicke: 1mm - 10mm

Gewähltes Fabrikat:
Saint-Gobain Weber, weber floor 4046 Feinspachtel ultra
oder gleichwertig

'..................................'
angebotenes Fabrikat

Abrechnung erfolgt über die Summe aller gespachtelten Einzelflächen vor Ort.
Menge: 15,000 m²

**02.7 Vollflächige Estrichspachtelung**
Abgeschliffene und staubfreie Estrichflächen vollflächig spachteln mit einer zementgebundenen Fein- und Reparaturestrichspachtel.
Oberfläche eben und absatzfrei geglättet.

Auftragsdicke: im Mittel 3mm - 5mm

Gewähltes Fabrikat:
Saint-Gobain Weber, weber floor 4046 Feinspachtel ultra
oder gleichwertig

'..................................'
angebotenes Fabrikat
Menge: 506,000 m²

**02.8 Mehr- oder Minderdicke je 1mm**
Mehr- oder Minderdicke der Estrichspachtelung aus Vorposition
Ausführung auf Anordnung des AG, je 1 mm Dicke
Menge: 506,000 m²

**02.9 Scheinfugen verharzen**
Vorhandene Estrichscheinfugen quer zum Riß einschneiden,
mit dem Industriesauger aussaugen und mit 2-komp.-Epoxidharz bis zur Sättigung kraftschlüssig verfüllen,
einschl. Einlegen von V2A- Wellenverbindern.

Anzahl und Ausführung der Schnittanordnung nach Angaben AN

Ausführungsort: bestehende Estrichflächen
Menge: 20,000 m

**02.10 PE- Randdämmstreifen abschneiden, entsorgen**
Vorhandenen überstehenden PE- Randdämmstreifen bodengleich abschneiden und entsorgen.

Anfallendes Material geht in das Eigentum des AN über und ist auf eine geeignete Deponie nach Wahl AN zu transportieren einschließlich aller anfallenden Transport- und Kippgebühren.

Ausführungsort: Estrichneuflächen, (EG - 2.OG)
Menge: 390,000 m

**02.11 Feuchtigkeitsmessung CM-Verfahren**
Feuchtigkeitsmessung nach dem CM-Verfahren DIN 18560-1, A Das Durchführen der einzelnen Messungen zu unterschiedlichen Zeitabständen ist im EP mit einzurechnen.

Ausführungsort:  Estrichneuflächen
Menge: 6,000 St

**02.12 Belagsschutz Kartonmaterial**
Liefern und einbauen von Belagsschutz mit Kartonmaterial,
ähnlich Tetra-Pak o.glw. Bahnenstöße sind sauber zu verkleben. Das verwendete Klebeband muss für die abzudeckenden Bodenbeläge geeignet, und rückstandsfrei zu entfernen sein.
Inlusive wieder entfernen und entsorgen nach Aufforderung der Bauleitung

Ausführung nur auf gesonderte Aufforderung durch die Bauleitung
Menge: 186,000 m²

**02.13 Belagsschutz PE-Folie**
Liefern und einbauen von Belagsschutzaus PE-Folie o.glw. Bahnenstöße sind sauber zu verkleben. Das verwendete Klebeband muss für die abzudeckenden Bodenbeläge geeignet, und rückstandsfrei zu entfernen sein.
Inlusive wieder entfernen und entsorgen nach Aufforderung der Bauleitung

Ausführung nur auf gesonderte Aufforderung durch die Bauleitung
Menge: 316,000 m²

**02.14 Belagsschutz Hartfaserplatte 5 mm**
*** Bedarfsposition ohne GB
Besonderer Schutz vor Verschmutzungen und Beschädigungen der vorgeschriebenen Bodenbeläge liefern, herstellen, vorhalten und beseitigen, Schutz durch geeignete Maßnahme
z.B. Hartfaserplatte 5 mm

Ausführung nur auf gesonderte Aufforderung durch die Bauleitung
Menge: 10,000 m²

### Titel 03 Textile Bodenbeläge

**03.13 Textiler Bodenbelag, Nadelvlies**
Textilen Nadelvliesbodenbelag DIN EN 1307, Einstufung DIN EN ISO 10874 Klasse 33 (gewerblicher Bereich, starke Beanspruchung), vollbadimprägniert, liefern und nach Herstellervorgaben vollflächig verklebt verlegen.

antistatisch, Aufladungsspannung im Begehversuch gemäß ISO 6356 max. 2 kV

Trittschallverbesserungsmaß DIN EN ISO 10140-3: 22 dB
geeignet für Stuhlrollen DIN EN 12529 Typ H
geeignet für Fußbodenheizung
Brandverhaltensklasse DIN EN 13501-1 BFL-s1
Gesamtgewicht:  ca. 1500 g/m²
Nutzschichteinsatzgewicht ca. 750 g/m²
Nadelvlies-Nutzschichtengewicht EN 984 ca. 700 g/m²
Gesamtdicke  ca. 6,5 mm
Oberseite grobfaserig, meliert
Farbe: grau/beige meliert bzw. nach Wahl des Auftraggebers aus der Musterkollektion des Herstellers
Nutzschicht 100% Polyamid
Bahnenbreite 200 cm

Gewähltes Fabrikat:
Forbo, Serie Forte, Farbe granite oder gleichwertig

'..................................'
angebotenes Fabrikat

Auf vollflächig gespachtelten Untergrund, rapportlos,verlegen.
Vollflächig geklebt nach DIN 18365
Klebstoff: Dispersionskleber für Teppich-Böden

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Menge: 260,000 m²

**03.14 Sockelleiste Nadelvlies, gebördelt, h=ca. 80mm**
Liefern und fachgerechte Montage von geklebten oberseitig eingebördelten Nadelvlies-Sockelleisten.

Sockelleistenhöhe:  ca. 80mm
Sockelleistenmaterial: wie Bodenbelag

Im EP mit einzurechnen sind alle erforderlichen Anarbeitungsarbeiten an die Türelemente sowie alle Innen- und Ausseneckausbildungen.

Befestigung: geklebt
Untergrund: Verputztes Mauerwerk, Trockenbau- und Stahlbeton-Wände
Menge: 194,000 m

**03.15 Sockelleiste Eiche hell, rechteckig, massiv, geölt, 20x80mm**
Liefern und montieren von Sockelleisten aus Eiche hell, geölt, massiv mit rechteckigem Querschnitt mit leicht abgeschrägter Oberkante  einschließlich aller Innen- und Außeneckausbildungen mit Gehrungsschnitten sowie das saubere Anarbeiten an Türzargen etc..
Montage: geschraubt an die Wand ( Mauerwerk, Beton ),
bzw. Gipskarton-Vorsatzschale, 2-lagig beplankt
mit Edelstahlschrauben, Eckausbildung auf Gehrung.

Profil:  massiv 20 x 80 mm
Holzart:  Eiche hell, massiv
Oberfläche:  geölt
Menge: 21,000 m

**03.16 Durchdringungen, rund bis ca. 50 mm**
Herstellen von Öffnungen für Durchdringung von Rohrleitungen im Bereich des Oberbelages

Öffnungen: bis ca. 50 mm Durchmesser
Menge: 10,000 St

**03.17 Bodensteckdosen belegen**
Vorhandene Bodensteckdosen mit Teppichbelag liefern und belegen, bestehend aus:

Untergrund: Kabelschachtdeckel Kunststoff / Metall
Abmessungen: bis ca. 300 x 300 mm
Form: rechteck oder rundform
Befestigung: Deckel säubern, vorstreichen, Belag schubfest verkleben
Menge: 2,000 St

**03.18 Bodenkanäle belegen 35-40 cm**
wie Vorposition, jedoch Bekleben von Bodenkanälen an den Außenwänden aus Edelstahl verschraubt und revisionierbar
Breite ca. 35-40 cm
Menge: 5,000 lfm

**03.19 Bodenkanäle belegen 20 cm**
Bodenkanäle belegen
wie Vorposition, jedoch Breite ca. 20 cm
Menge: 5,000 lfm

### Titel 04 Linoleum Beläge

**04.1 Linoleum Akkustik 3,8 mm, verklebt, liefern und verlegen**
Liefern und fachgerechtes Verlegen bzw. Verkleben von Linoleum-Verbundbelag gem. EN 686, durchgehend vierfarbig marmoriert (homogen) auf Juteträger
mit zusätzlichem PU-Schaumrücken für eine Trittschallschutzverbesserung von mind.+18 dB.

Ausgestattet mit werksseitigem xf-Finish zur vereinfachten Reinigung und Pflege sowie
erhöhter mechanischer und chemischer Widerstandsfähigkeit. Keine Ersteinpflege notwendig.

Gewähltes Fabrikat:
Tarkett Silencio xf²
oder gleichwertig

'..................................'
Bietereintrag Fabrikat

Farbe nach Wahl des AG liefern,
Untergrund bestehend aus Zementestrich vorbereiten und den Belag gemäß DIN 18 299/DIN 18 365 verlegen und verkleben.

Gesamtdicke:  3,8 mm
Nutzschicht:  2,5 mm
Benutzungsintensität EN 685: Büroräume mit
  Publikumsverkehr
Flächengewicht EN 430:  nach o.g. Nutzung
Trittschallschutz:  nach o.g. Nutzung
Wärmedurchlasswiderstand DIN 52612: nach o.g. Nutzung
Aufladungsspannung EN 1815: < 2 kV (antistatisch)
Stuhlrollenbeanspruchung EN 425: Typ W (Norm EN 12529)
  geeignet
Brandverhalten:  EN ISO 9239-1 / Klasse  Cfl - s1 EN 13501-1
Lichtechtheit EN ISO 105-B02: Stufe 6
Rutschsicherheit DIN 51130: BGR 181  R 9
Chemikalieneinwirkung EN 423: beständig gegen  verdünnte Säuren,Öle,  Fette und Lösungsmittel

Farbe: nach Wahl AG aus der Standardfarbkarte

Lieferform EN 426:  Bahnen 200 cm breit

Kleber: Fabrikat/Qualität mind. EC 1 emissionsfrei,
lösemittelfrei, weichmacherfrei

Die Verlegerichtungen je Zimmertyp werden vom AG festgelegt.
Bahnenverschnitt ist im EP mit einzurechnen.
Alle Eckausbildungen sowie Vor- und Rücksprünge sowie das saubere Anarbeiten an die jeweilige Situation vor Ort bzw. Bewegungsprofile etc. sind im EP ebenfalls mit einzurechnen.
Menge: 56,000 m²

**04.2 Linoleum 2,5 mm, verklebt, liefern und verlegen**
*** Bedarfsposition ohne GB
Liefern und fachgerechtes Verlegen und Verkleben von Linoleum gem. EN 548, durchgehend marmoriert (homogen)
auf Juteträger.

Ausgestattet mit werksseitigem XF-Finish zur
vereinfachten Reinigung und Pflege sowie erhöhter
mechanischer und chemischer Widerstandsfähigkeit.
Keine Ersteinpflege notwendig.
Ausgezeichnet mit dem Umweltzeichen "DER BLAUE ENGEL" (emissionsarm).

Gewähltes Fabrikat:
Tarkett Veneto xf²
oder gleichwertig

'..................................'
angebotenes Fabrikat

Farbe nach Wahl des AG liefern,

Untergrund bestehend aus Zementestrich vorbereiten und den Belag gemäß DIN 18 299/DIN 18 365 verlegen und vollflächig verkleben.

Gesamtdicke:  2,5 mm
Benutzungsintensität EN 685: Büroräume mit
  Publikumsverkehr,
  (Bürgerbüro,
  Veranstaltungsraum)
Flächengewicht EN 430:  nach o.g. Nutzung
Trittschallschutz:  nach o.g. Nutzung
Wärmedurchlasswiderstand DIN 52612:nach o.g. Nutzung

Aufladungsspannung EN 1815: < 2 kV (antistatisch)
Stuhlrollenbeanspruchung EN 425: Typ W (Norm EN 12529)
  geeignet
Brandverhalten:  EN ISO 9239-1 / Klasse  Cfl - s1 EN 13501-1
Lichtechtheit EN ISO 105-B02: Stufe 6
Rutschsicherheit DIN 51130: BGR 181  R 9
Chemikalieneinwirkung EN 423: beständig gegen  verdünnte Säuren,Öle,  Fette und Lösungsmittel

Farbe: nach Wahl AG aus der Standardfarbkarte

Lieferform EN 426:  Bahnen 200 cm breit

Kleber: Fabrikat/Qualität mind. EC 1 emissionsfrei,
lösemittelfrei, weichmacherfrei

Die Verlegerichtungen je Zimmertyp werden vom AG festgelegt.
Bahnenverschnitt ist im EP mit einzurechnen.
Alle Eckausbildungen sowie Vor- und Rücksprünge sowie das saubere Anarbeiten an die jeweilige Situation vor Ort bzw. Bewegungsprofile etc. sind im EP ebenfalls mit einzurechnen.
Menge: 56,000 m²

**04.3 Linoleum verfugen, Schmelzdraht**
Verfugen des Linoleum-Bodenbelags der Position vorherigen Position mit patentiertem Schmelzdraht zur deutlich
vereinfachten Abreinigung und erhöhter mechanischer
Widerstandsfähigkeit.
Farbton nach Wahl des AG,
passend zu Bodenbelag der Position vorher.

Durchmesser Schmelzdraht: ca. 4 mm

Gewähltes Fabrikat:
Tarkett XF-Schmelzdraht
oder gleichwertig

'..................................'
angebotenes Fabrikat

Abrechnung nach belegter Fläche Bodenbelag
Menge: 56,000 m²

**04.4 2- teiliges Übergangsprofil (Dünnbettprofil) Fliesen / Linoleum, h=8-10mm**
*** Bedarfsposition ohne GB
2- teiliges Übergangsprofil als Dünnbettprofil bestehend aus
Unter- und Oberprofil,
mit einseitigem Befestigungsschenkel zum Verkleben auf Zementestrich.

Material:  Alu eloxiert

Profilhöhe:  von ca. 8mm - 10mm
Übergang:  Fliesen - Linoleum bzw. Linoleum - Linoleum
Menge: 1,000 m

**04.5 Bewegungsfugenprofil (Dünnbettprofil), Alu, 2-teilig, flächenbündig, Lino- Lino**
Liefern und Einbauen von Bewegungsfugenprofilen als Dünnbettprofil aus Aluminium im Zuge der Verlegearbeiten in verschiedenen Einzellängen und Einbauorten nach Plan bzw. Angabe der Bauleitung.
Bestehend aus zwei parallel verlaufenden,
gelochten Befestigungsschenkeln und einer farbigen Silikoneinlage.
Fachgerecht einbauen bzw. ankleben unter Berücksichtigung der Herstellerangaben.

'..................................'
angebotenes Fabrikat

Unterschiedliche Einzellängen
Oberflächenbündige Ausführung

Profilhöhe:  ca. 5mm
Sichtbreite:  ca. 10-12mm
Farbe:  nach Wahl AG (passend zum Linobelag)
Übergang:  Linoleumbelag- Linoleumbelag
Menge: 1,000 m

**04.6 Sockelleiste Eiche hell, rechteckig, massiv, geölt, 20x80mm**
Liefern und montieren von Sockelleisten aus Eiche hell, geölt, massiv mit rechteckigem Querschnitt mit leicht abgeschrägter Oberkante  einschließlich aller Innen- und Außeneckausbildungen mit Gehrungsschnitten sowie das saubere Anarbeiten an Türzargen etc..
Montage: geschraubt an die Wand ( Mauerwerk, Beton ),
bzw. Gipskarton-Vorsatzschale, 2-lagig beplankt
mit Edelstahlschrauben, Eckausbildung auf Gehrung.

Profil:  massiv 20 x 80 mm
Holzart:  Eiche hell, massiv
Oberfläche:  geölt
Menge: 47,000 m

**04.7 Sockelleiste Linoleum h = 10 cm**
*** Bedarfsposition ohne GB
Liefern und montieren von Sockelleisten aus Linoleumstreifen sowie allen Innen- und Außeneckausbildungen sowie das saubere Anarbeiten an Türzargen etc..

Sockelleisten h = 10 cm aus Bodenbelagsmaterial herstellen und fachgerecht befestigen, incl. Schließen der Fuge zwischen Sockelleiste und Bodenbelag nach Verlegerichtlinien mit einer Schmelzdrahtnaht.
Menge: 47,000 m

### Titel 05 Parkett

**05.1 Breitlamellenparkett, Eiche 18 mm**
Breitlamellenparkett Eiche hell nach DIN EN 14761 liefern, vollflächig verklebt liefern und nach Herstellervorgaben verlegen, in mehreren Arbeitsgängen schleifen und mit Hartwachsöl oberflächenbehandeln.
Anzubieten ist die komplette Leistung inklusive Oberflächenbehandlung.

Holzart/Sortierung: Eiche hell
Verlegemuster: Parallelverband
Verlegeart: gerade zur Wand
Oberfläche: Hartwachsöl
Dimension: ca. 18 x 23 x 160 mm
Untergrund: Zement-Heizestrich

'..................................'
angebotenes Fabrikat

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Menge: 186,000 m²

**05.2 Korkstreifen, B=10mm**
Liefern und einbauen von Korkstreifen, B = 10 mm als Anschluss an andere Bodenbeläge und im Bereich von Schallschotts.
Ausführung oberflächengleich zu angrenzenden Bodenbelägen.
Menge: 40,000 m

**05.3 Bodentank belegen, eckig 300x300 mm**
Bodentank mit dem zuvor beschriebenen Parkettboden belegen einschl. Verfugung, dauerelastischen Anschlüssen, Anarbeitungen und Anpassungen.

Bodentank, bauseits vorhanden, eckig, Außenmaße bis 300x300 mm
Menge: 2,000 St

**05.4 Sockelleiste Eiche rechteckig, massiv, geölt, 20x80mm**
Liefern und montieren von Sockelleisten aus Eiche, geölt, massiv mit rechteckigem Querschnitt mit leicht abgeschrägter Oberkante  einschließlich aller Innen- und Außeneckausbildungen mit Gehrungsschnitten sowie das saubere Anarbeiten an Türzargen etc..
Montage: geschraubt an die Wand ( Mauerwerk, Beton ),
bzw. Gipskarton-Vorsatzschale, 2-lagig beplankt
mit Edelstahlschrauben, Eckausbildung auf Gehrung.

Profil:  massiv 20 x 80 mm
Holzart:  Eiche massiv
Oberfläche:  geölt
Menge: 66,000 m

**05.5 Zierleisten Wand, Eiche, 100 x 20 mm**
Zierleisten in Eiche massiv geölt (wie vorbeschriebene Sockelleisten) liefern und vollflächig verklebt an Wänden montieren.
Montage vertikal in regelmäßigen Abständen nach Angabe des Auftraggebers auf verputztem Mauerwerk und Trockenbauwänden.

Leisten  Breite: ca. 100 mm
  Dicke ca. 20 mm
  Einzellängen ca. 2.700 mm (2,70 m)
Menge: 17,000 St

**05.6 Erstpflege**
Erstpflege des zuvor beschriebenen Parkettbodens, bestehend aus gründlicher Reinigung und mehrmaligem Auftrag des Erstpflegemittels gemäß Herstellerempfehlung
Menge: 190,000 m²

**05.7 Sitzstufenbelag, Eiche geölt, 30 mm**
Sitzstufenbelag aus Massivholz, Kanten gefast mit Schutzabdeckung liefern und einbauen einschließlich aller Unterlegungsarbeiten und Fixierarbeiten auf die Treppenstufen
Tritt- und Setzstufe der Sitzstufen
Befestigungsuntergrund: Ortbeton

Holzart: Eiche, astfrei
Brettdicke: 30 mm
Oberfläche: geschliffen und geölt
Kanten: gefast
Tiefe:  Sitzstufe ca. 53,5 cm
Höhe  erste Setzstufe ca. 18,2 cm, restliche
  Setzstufen ca. 36,5 cm
Länge: ca. 231 cm

Anzahl der Steigungen 10, mit einem Zwischenpodest

Abrechnung nach tatsächlich verbauten Fläche vor Ort aufgemessen.
Menge: 15,000 m²

**05.8 Zulage Sitzstufenbelag anpassen an Stahlstützen**
Zulage zu vorbeschriebenen Sitzstufenbelag für Anarbeiten an Stahlstützen.
Aussparung in Trittstufenbelag ca. 12 x 12 mm herstellen, inklusive sauberen, rechtwinkligen Trennschnitten mittig der Stütze angeordnet.
Menge: 3,000 St

### Titel 06 Sauberlaufzone

**06.1 L- Winkelrahmen Edelstahl 20x20mm, 225x180cm, für Reinstreifer**
L- Winkelrahmen zu Reinstreifer Position wie nachfolgend beschrieben liefern und fachgerecht genau nach angegebener Lage auf den vorhandenen Zementestrich nach Verlegevorgaben Hersteller befestigen.

L- Winkelrahmen V2A 20/20 mm, Ecke auf Gehrung gearbeitet,
inkl. aller notwendigen Befestigungsmittel liefern und einbauen.

Rahmengröße: ca. 225x180cm

Einbauort: Zugang Mehrzwecksaal
Menge: 1,000 St

**06.2 Sauberläufer Alu- Streifenträger, 225x180cm, 17 mm**
Sauberläufer mit Alu- Streifenträger, Mattenhöhe 12 mm liefern und in vorgenannter Position beschriebenen L- Winkelrahmen verlegen.

Gewähltes Fabrikat:
ARWEI Portal 17 N oder gleichwertig

'..................................'
angebotenes Fabrikat

17 mm hoch,
ca. 5 mm Stababstand,
Aluminiumstreifenträgerprofile,
Reinigungsstreifen aus ARWEI Nadelvlies-Sonderboden,
100% PP, aufrollbar,
Klassifizierung Brandverhalten nach EN 13501-1:2010: Cfl-s1

Geräuschdämmend und quer unterspülbar durch den MFB-Verbinder aus thermoplastischem Kunststoff, zur ganzflächigen, planebenen Auflage,
Reinigungsstreifen auswechselbar,
Farbe nach Wahl und Bemusterung.

Größe: 225 x 180 cm
Menge: 1,000 St

### Titel 07 Stundenlohnarbeiten

*Hinweis: Stundenlohnarbeiten nur auf besondere Anordnung*
Stundenlohnarbeiten nur auf besondere
Anordnung der Bauleitung für außervertragliche, nicht festgelegte Leistungen, nicht
verschuldete Wartezeiten, Beihilfe für Fremdfirmen udgl.
Nachweis gegen Regiezettel mit namentlicher
Angabe und tariflicher Berufsgruppe der einzelnen Arbeitskräfte, Materialverbrauch und Geräteeinsatz, die der Bauleitung täglich zur Prüfung
und Unterschrift vorzulegen sind; verspätet vorgelegte Regielisten können im Allgemeinen nicht
mehr anerkannt werden.
Einschl. Kosten der Baustelle, Vorhalten von
Geräten, Betriebseinrichten und Werkzeugbenützung;
Die nachstehend angegebenen Massen sind
geschätzt, sie können erheblich über- oder unterschritten werden bzw. ganz wegfallen.

**07.1 Stundensatz Vorarbeiter**
Menge: 10,000 h

**07.2 Stundensatz Facharbeiter**
Menge: 10,000 h

**07.3 Stundensatz Baufachwerker / Helfer**
Menge: 10,000 h

**07.4 Stundensatz Lehrling 3. Lehrjahr**
Menge: 5,000 h
